# Wichmann Brandsch...
Leistungsbeschreibung (GAEB DA XML 3.3, DA81)
Währung: EUR
Erstellt mit: GKPro-Server v10.2.68 T&T Datentechnik GmbH, GAEB-Konverter 10, 08.07.2024

## Wichmann Brandsch...
Datum: 22.06.2022

### Hauptabschnitt 1 Wichmann Instafix® BKI Installationskanal 3-seitig geschlossen, verzinkt

**1.01 Vorbemerkungen System I-30 / I-60 / I-90 Kanal, 3-seitig geschlossen**
Der Installationskanal ist gemäß DIN 4102/Teil 11 geprüft und führt einen Verwendbarkeitsnachweis für die Feuerwiderstandsklasse I 30 - I 90 durch eine Allgemeine Bauartgenehmigung.
Der Installationskanal kann an den Stellen in Gebäuden eingesetzt werden, an denen der Schutz der Umgebung (z.B. Flucht- und Rettungswege, Flure, Deckenhohlräume, Doppelböden) vor den Auswirkungen eines Kabelbrandes gefordert ist.
Der Installationskanal wird als industriell vorgefertigtes und funktionsfähiges sowie montagefertiges Bauelement geliefert. Das Erstellen von Formteilen muss auch bauseits möglich sein.
Der Installationskanal muss staubfrei, schlag- und stoßfest sein.
Er wird standardmäßig aus feuerverzinktem Blech gefertigt, optional kann er auch als Edelstahl-Variante oder in verschiedenen RAL-Tönen gefertigt werden. Die Wandungsdicke des Installationskanals muss 1,6 - 3,0 mm betragen, bei einem Flächengewicht von ca. 6,5 kg/m² bis 10,5 kg/m².
Der Dämmschichtbildner darf nicht herausnehmbar sein.
Der Nachweis der Dauerhaftigkeit des Baustoffes muss durch Eigen- und Fremdüberwachung nachgewiesen sein.
Mindestdicke: Massivwand oder Trennwand = 150 mm
Unterstützungsabstand Direktbefestigung: max. 500 mm

Ausführung: 3-seitiger Kanal geschlossen

| Kanal- klassifizierung | Breite | Höhe | Wandaufbau | Material Blech | Beschichtung mind. Dicke |
| --- | --- | --- | --- | --- | --- |
| I 30 | < = 500 mm | < = 260 mm | 240 mm Massivwand | Stahl / Edelstahl / 0,6 mm | 1,0 mm |
| I 60 | < = 450 mm | < = 200 mm | 240 mm Massivwand | Stahl / Edelstahl / 0,6 mm | 1,0 mm |
| I 90 | < = 400 mm | < = 150 mm | 150 mm Massivwand | Stahl / Edelstahl / 0,6 mm | 1,0 mm |

Kabelkanalsystem:
Leitfabrikat INSTAFIX ® BKI Installationskanal
3-seitige Ausführung, geschlossen
bestehend aus
- verz. Stahlblech ( alternativ in Edelstahl )
- oder optional weißem Stahlblech ( alternativ anderer RAL-Farbton )
1,0 mm dick
Genehmigungsgrundlage:
Zugelassen vom DIBt Berlin unter der Nummer Z-19.301-2523
Einbau gemäß aBG Z-19.30-2524
Bezugsquelle:
Wichmann Brandschutzsysteme GmbH & Co. KG
Siemensstraße 7
57439 Attendorn
Tel.: 02722 / 6382-0
Fax.: 02722 / 6382-299
E-Mail: info@wichmann.biz
www.wichmann.biz
Menge: 1,000 m

**1.02 I-30 / I-60 / I-90 - Kanal als Bauteil wie unter Pos. 1. beschrieben als Gerader Kanal 3-seitig geschlossen, in 1,0 m oder 2,0 m Länge.**
Gerader Kanal in Abmessung ... mm x ... mm, 3-seitig geschlossen; I-30 / I-60 / I-90; verzinkt
Direkte Montage an Wand und / oder Decke
Breite: ... mm
Höhe: ... mm
liefern und montieren
Menge: 1,000 m

**1.03 I-30 / I-60 / I-90 - Kanal als Bauteil wie unter Pos. 1. beschrieben - hier als Flachwinkel 30 - 90°, 3-seitig geschlossen.**
Flachwinkel 30° / 45° / 60° / 90°, Abmessung ... mm x ... mm, für 3-seitigen geschlossenen I-30 / I-60 / I-90 Kanal; verzinkt
Direkte Montage an Wand und / oder Decke
Breite: ... mm
Höhe: ... mm
Winkel: ... °
liefern und montieren
Menge: 1,000 St

**1.04 I-30 / I-60 / I-90 - Kanal als Bauteil wie unter Pos. 1. beschrieben - hier als Innenecke 30 - 90°, 3-seitig geschlossen.**
Innenecke 30° / 45° / 60° / 90°, Abmessung ... mm x ... mm, für 3-seitigen geschlossenen I-30 / I-60 / I-90 Kanal; verzinkt
Direkte Montage an Wand und / oder Decke
Breite: ... mm
Höhe: ... mm
Winkel: ... °
liefern und montieren
Menge: 1,000 St

**1.05 I-30 / I-60 / I-90 - Kanal als Bauteil wie unter Pos. 1. beschrieben - hier als Außenecke 30 - 90°, 3-seitig geschlossen.**
Außenecke 30° / 45° / 60° / 90°, Abmessung ... mm x ... mm, für 3-seitigen geschlossenen I-30 / I-60 / I-90 Kanal; verzinkt
Direkte Montage an Wand und / oder Decke
Breite: ... mm
Höhe: ... mm
Winkel: ... °
liefern und montieren
Menge: 1,000 St

**1.06 I-30 / I-60 / I-90 - Kanal als Bauteil wie unter Pos. 1. beschrieben - hier als T-Stück 3-seitig geschlossen, L1/L2 = 50**
T-Stück L1/L2 = 50, Abmessung ... mm x ... mm, für 3-seitigen geschlossenen I-30 / I-60 / I-90 Kanal; verzinkt
Direkte Montage an Wand und / oder Decke
Breite: ... mm
Höhe: ... mm
liefern und montieren
Menge: 1,000 St

**1.07 Kabeleintritt / -austritt aus I-30 / I-60 / I-90 - Kanal gemäß ABG wie unter Pos. 1. beschrieben.**
Kabeleintritt / -austritt für 3-seitigen geschlossenen I-30 / I-60 / I-90 Kanal alle Größen
Breite: ... mm
Höhe: ... mm
liefern und montieren
Menge: 1,000 St

**1.08 Dichtungsband im I-30 / I-60 / I-90 - Kanal gemäß ABG wie unter Pos. 1. beschrieben.**
Dichtungsband im 3-seitigen geschlossenen I-30 / I-60 / I-90 Kanal alle Größen
liefern und montieren
Menge: 1,000 m

**1.09 I-30 / I-60 / I-90 - Kanal als Bauteil wie unter Pos. 1. beschrieben - hier als Abschlusskappe, 3-seitig geschlossen.**
Abschlusskappe, Abmessung ... mm x ... mm, für 3-seitigen geschlossenen I-30 / I-60 / I-90 Kanal; verzinkt
Breite: ... mm
Höhe: ... mm
liefern und montieren
Menge: 1,000 St

**1.10 I-30 / I-60 / I-90 - Kanal als Bauteil wie unter Pos. 1. beschrieben - hier als Wandanschlusskragen, 3-seitig geschlossen.**
Wandanschlusskragen, Abmessung ... mm x ... mm, für 3-seitigen geschlossenen I-30 / I-60 / I-90 Kanal; verzinkt
Breite: ... mm
Höhe: ... mm
liefern und montieren
Menge: 1,000 St

**1.11 Wandanschluss an Trennwand erstellen, Mauerwerk oder Beton gemäß ABG wie unter Pos. 1. beschrieben**
Wandanschluss für 3-seitigen geschlossenen I-30 / I-60 / I-90 Kanal alle Größen
Breite: ... mm
Höhe: ... mm
liefern und montieren
Menge: 1,000 St

**1.12 Laibung in Trennwand erstellen + Mineralwolle gemäß ABG wie unter Pos. 1. beschrieben**
Laibung in Trennwand für 3-seitigen geschlossenen I-30 / I-60 / I-90 Kanal alle Größen
Breite: ... mm
Höhe: ... mm
liefern und montieren
Menge: 1,000 St

**1.13 Laibung in Massivwand erstellen + Mineralwolle bzw. Brandschutzmörtel MIII gemäß ABG wie unter Pos. 1. beschrieben**
Laibung für Massivwand für 3-seitigen geschlossenen I-30 / I-60 / I-90 Kanal alle Größen
Breite: ... mm
Höhe: ... mm
liefern und montieren
Menge: 1,000 St

**1.14 Potentialausgleich im I-30 / I-60 / I-90 - Kanal gemäß ABG wie unter Pos. 1. beschrieben**
Potentialausgleich durch Erdungsklammern im 3-seitigen geschlossenen I-30 / I-60 / I-90 Kanal alle Größen
liefern und montieren
Menge: 1,000 St
